# Erneuerung Wohnungstationen
Angebotsaufforderung (GAEB DA XML 3.2, DA83)
Projekt: 17643
Währung: EUR
Erstellt mit: GXML Toolbox V3.3 R20230829, iTWO_64 V24.0.454, 05.06.2025

## Beschreibung
Baubeschreibung:

Die Warmwasser und Heizungsversorgung in dem Objekt wird über
Wohnungsstationen der ersten Generation sichergestellt. Die Ursprüngliche
Verrohrung erfolgte mittels Panzerschläuchen VL/RL, welche durch Kopflochöffnungen
durch die alten Schornsteinzüge in die einzelnen Etagen verzogen wurden.
In die Kopflöcher wurde auch die Wohnungsstation eingebracht und die Wohnungen
von hieraus mit Kaltwasser / Warmwasser und Heizung versorgt.
Insgesamt wurden 6 Stänge in dieser Art über 5 Etagen - EG-4.OG angelegt.

Im Rahmen der Sanierung werden die alten Schornsteinschächte, in welchen die
Rohrleitungen verlegt wurden weitgehend entsprechend den statischen Möglichkeiten
aufgestemmt und freigelegt.  Die Panzerschläuche sollen ab dem Übergabeventil ( Strangventil)
im Keller vollständig erneuert und gegen Edelstahlrohr einschl. Isolierung ausgetauscht werden.
Jede Wohnung erhält eine neue Wohnungsübergabestation von Stiebel Eltron. Diese wird vor
die neu installierten Rohrleitugen montiert und an die Bestandsleitungen der Wohnungsverteilung neu angeschlossen.

Jede Station bekommt neue Wärmemengenzähler und Kaltwasserzähler. Die Montage erfolgt  innerhalb vorgesehener Passstücke in der Station.

Für die Installation wird die Warmwasserverorgung pro Strang für 5 Tage unterbrochen, innerhalb dieser Zeit
müssen die vollständigen Arbeiten zur wiederherstellung der Warmwasserversorgung abgeschlossen sein.
Es ist entsprechendes Personal für die Bauzeit zu berücksichtigen.

Vor Begin der Arbeiten in den Strängen, müssen die Strangabsperrungen vollständig erneuert werden um die Stränge bei den Arbeiten zu separieren.

Baubeginn:  Umgehend, frühstens ab dem 14.07.2025
Fertigstellung: 15.08.2025

Materiallieferungen: Stiebel Eltron hält das Material auf Abruf bereit.

## 401 Potsdamerstr. 151
Datum: 05.06.2025

### Bereich 1 Erneuerung Wohnungsstation

#### Abschnitt 1.1 Demontage/ Strangventile

**1.1.10 Heizungsseitiges entleeren der kompletten Hausverteilung**
*** Pauschalposition
Heizungsseitiges entleeren der kompletten Hausverteilung

zur Erneuerung der Strangventile
Menge: 1,000 psch

**1.1.20 Absperren und Entleeren Strangweise ( VL/RL paarweise)**
Absperren und Entleeren Strangweise ( VL/RL paarweise)

Absperren und Entleeren des zu sanierenden Stranges
Menge: 5,000 Stk

**1.1.30 Demontage der Strangventile 11/4" Paarweise**
Menge: 6,000 Stk

**1.1.40 Demontage der Bestandsrohrleitungen Strang**
Demontage der Bestandsrohrleitungen
Panzerschläuche, diverse Rohrleitungen
einschl. Isolierung

einschl. fachgerechter Entsorgung.
Menge: 180,000 m

#### Abschnitt 1.2 Stationen

**1.2.10 Demontage von Wohnungstationen**
Demontage von Wohnungstationen

Demontage der vorhandenen Wohnungsstationen
bestehend aus:

- Absperren und Teilentleeren Heizung sekundärseitig
- Trennen der Warmwasserversorgung und sichern gegen
  Rückfliesen aus Wohnungsinstllation einschl. Material.

Wärmemengenzähler sichern, ablesen und dokumentieren.

Entsorgung des Altgerätes.
Menge: 19,000 Stk

**1.2.20 Liefern Wohnungsstation WS-GTA Trend S**
STIEBEL ELTRON Wohnungsstation WS-GTA Trend S
Die Wohnungsstation wurde für den Austausch vorhandener Gasthermen entwickelt. In Kombination mit einer Wärmepumpe lassen sich Mehrfamilienhäuser einfach und effizientauf erneuerbare Energien umstellen. Die gesamte Versorgungstechnik ist in einem Gehäuse untergebracht. Die Station verbindet Warmwasserbereitung mit effizientem Heizbetrieb bei geringen Sanierungskosten. KOMFORTMERKMALE Der kupferverlötete oder beschichtete Platten-Wärmeübertrager besteht aus Edelstahl und dient der Trinkwasser-Bereitung im Durchflussprinzip. Einfache und sichere Einstellung des Trinkwarmwasserbedarfs. Die zuverlässige konstante Temperatur des Trinkwassers ist durch die schnellenReaktionszeiten des Reglers sichergestellt. Zusätzlich ist ein ungemischter Heizkreis für einen Radiatorkreis enthalten. Die Verrohrung besteht aus Edelstahl, die Verbindungsstücke aus Messing. Hoher Installationssupport durch den Differenzdruckregler, Passstücke für Wärmemengen- und Kaltwasserzähler, Fühleraufnahme, Schmutzfänger, Entlüftung und die Entleerungsmöglichkeit. EFFIZIENZ Die Station kombiniert alle Vorteile einer dezentralen Trinkwarmwasser-Bereitung mit der Effizienz einer zentralen Heizungsanlage. Die spezielle Bauweise des Reglers vermeidet hohe Druckverlusteinnerhalb der Station. INSTALLATION Die Wohnungsstation eignet sich für die schnelle und einfache Montage im Austausch gegen eine vorhandene Gastherme. Hierfür wurde die Anschlussanordnung optimiert. Durch die geringen Abmessungen lässt sich die Station problemlos an bereits vorhandenen Montageorten installieren. Das Gehäuse verfügt über eine abnehmbareAbdeckung, die auch bei beengten Platzverhältnissen den Zugriff erlaubt. Technical data: Gewicht: 21.4 kg Material Plattenwärmeübertrager: Edelstahl (beschichtet) Einsatzgrenze Leitfähigkeit: &gt,500 #S/cm Leistung primärseitig: 42 kW Max. Volumenstrom primärseitig: 17 l/minMax. Druckverlust primärseitig: 640 hPa Leistung trinkwasserseitig: 42 kW Leistung heizungsseitig: 12 kW Max. Volumenstrom sekundärseitig: 19 l/min Zapfmenge bei primär 55/25 GradC, sekundär 10/48 GradC: 16 l/min Druckverlust trinkwasserseitig mit Mengenbegrenzer: 1330 hPa Druckverlust trinkwasserseitig ohne Mengenbegrenzer: 330 hPa Minimaler Differenzdruck Versorgung: 560hPa Höhe: 822 mm Höhe Gehäuse Aufputz: 1100 mm Breite: 440 mm Breite Gehäuse Aufputz: 460 mm Tiefe: 115,5 mm Tiefe Gehäuse Aufputz: 150 mm

Bilder
img STIEBEL ELTRON Wohnungsstation WS-GTA Trend S
Einheit
Stk
Artikelnr.
206992

liefern .

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Menge: 19,000 Stk

**1.2.30 Überströmventil Stiebel Eltron**
Überströmventil
Artikelnummer  202581

liefern und montieren
Menge: 6,000 Stk

**1.2.40 Montage v.g. Wohnungsstation**
Montage v.g. Wohnungsstation

Montage in bauseits ausgestemmten Mauerwerk vor der zuvor verlegten Heizungsleitung.
an 4 Gewindestangen.

einschl. Befestigungsmaterial
1m Gewindestange/ 8 Muttern/8 Unterlegscheiben
einschl. Dübel / Stockschrauben/Muffen
Menge: 19,000 Stk

**1.2.50 Anschluss Primärseitig herstellen (paarweise)**
Anschluss Primärseitig herstellen (paarweise)
Vor und Rücklauf

Wohnungsstation anschließen primärseitig
3/4" auf Außengewinde.

bestehend aus:

- Verschraubungen  3/4"  flachdichtend
- bis 4 Bögen-  28er
- T - Stücke  42x28x42 bzw 35x28x35
Menge: 19,000 Stk

**1.2.60 Installation Wärmemengenzähler**
Installation  bauseits gestellter
Wärmemengenzäher
in Passstück der Wohnungsstation
einschl. Kleinmaterial
Menge: 19,000 Stk

**1.2.70 Inbetriebnahme nach Fertigstellung**
Inbetriebnahme nach Fertigstellung

Wohnungsstation einregulieren,
Heizungs- und Warmwasserseitig, einschl.
Dokumentation der Auslauftemperatur.
Menge: 19,000 Stk

**1.2.80 Anschluss Sekundärseitig**
Anschluss Sekundär seitig herstellen

HZG - Vor und Rücklauf
CU 15-18mm

Warmwasser 18mm

Kaltwasser

Wohnungsstation anschließen primärseitig
3/4" auf Außengewinde.

bestehend aus:

-  4 Verschraubungen  3/4"  flachdichtend
Menge: 19,000 Stk

#### Abschnitt 1.3 Rohrleitung und Isolierung

*Hinweis: Hinweis zum Einbau der Rohrleitungen*
Die Rohrleitungen können vorraussichtlich  nur im
Längen bis max.1,50m  montiert werden, da diese in alten
geöffneten Schornsteinschächten verlaufen und durch Stahlträger  und Treppenkonstruktion unterbrochen sind.

**1.3.10 Viega Temponox -Edelstahlrohr 54mm**
Viega Temponox -Edelstahlrohr  54mm
1.4.520

einschl. Befestigungsmaterial
Formteile gesondert

liefern und montieren
Menge: 16,000 m

**1.3.20 Viega Temponox -Edelstahlrohr 42mm**
Viega Temponox -Edelstahlrohr  42mm
1.4.520

einschl. Befestigungsmaterial
Formteile gesondert

liefern und montieren
Menge: 110,000 m

**1.3.30 Viega Temponox -Edelstahlrohr 35mm**
Viega Temponox -Edelstahlrohr  35mm
1.4.520

einschl. Befestigungsmaterial
Formteile gesondert

liefern und montieren
Menge: 50,000 m

**1.3.40 Viega Temponox -Edelstahlrohr 28mm**
Viega Temponox -Edelstahlrohr  28mm
1.4.520

einschl. Befestigungsmaterial
Formteile gesondert

liefern und montieren
Menge: 40,000 m

**1.3.50 Viega Temponox -Edelstahlrohr-Muffe 42**
Viega Temponox -Edelstahlrohr-Muffe 42

liefern und montieren
Menge: 30,000 Stk

**1.3.60 Viega Temponox -Edelstahlrohr-Muffe 35**
Viega Temponox -Edelstahlrohr-Muffe 35

liefern und montieren
Menge: 10,000 Stk

**1.3.70 Viega Temponox -Edelstahlrohr-Muffe 35**
Viega Temponox -Edelstahlrohr-Muffe 28

liefern und montieren
Menge: 10,000 Stk

**1.3.80 Viega Temponox -Edelstahlrohr Bogen 54**
Viega Temponox -Edelstahlrohr Bogen 54
aller Winklgrade II, IA

liefern und montieren
Menge: 10,000 Stk

**1.3.90 Viega Temponox -Edelstahlrohr Bogen 42**
Viega Temponox -Edelstahlrohr Bogen 42
aller Winklgrade, II, IA

liefern und montieren
Menge: 40,000 Stk

**1.3.100 Viega Temponox -Edelstahlrohr Bogen 35**
Viega Temponox -Edelstahlrohr Bogen 35
aller Winklgrade II, IA

liefern und montieren
Menge: 12,000 Stk

**1.3.110 Viega Temponox -Edelstahlrohr Bogen 28**
Viega Temponox -Edelstahlrohr Bogen 28
aller Winklgrade II, IA

liefern und montieren
Menge: 14,000 Stk

**1.3.120 Viega Temponox -Edelstahlrohr Übergang 52x11/2"**
Viega Temponox -Edelstahlrohr Übergang
 42x11/4"
als Muffe oder Nippel

liefern und montieren
Menge: 10,000 Stk

**1.3.130 Viega Temponox -Edelstahlrohr Übergang 42x11/2"**
Viega Temponox -Edelstahlrohr Übergang
 42x11/4"
als Muffe oder Nippel

liefern und montieren
Menge: 10,000 Stk

**1.3.140 Viega Temponox -Edelstahlrohr T Stück 52**
Viega Temponox -Edelstahlrohr
T Stück 52

liefern und montieren
Menge: 2,000 Stk

**1.3.150 Kombi 3 Plusventile paarweise DN 40**
Kombi 3 Plusventile paarweise VL/RL
 DN 40  Innengewinde

liefern und montieren.
Menge: 6,000 Stk

**1.3.160 Anschluss an vorhandene Leitung herstellen DN40**
Anschluss an vorhandene Leitung herstellen DN40

einschl. notwenigen Verbindungsmaterial
beinhaltet auch Formteile wie Übergänge und
Reduzierung anderer Dimensionen.
Menge: 12,000 Stk

**1.3.170 Isolierung Rockwoll 800 42mm**
Isolierung Rockwoll 800  42mm
 50% Dämmstärke

Rohrausdurchmesser 42mm
Dämmstärke: 20 mm

liefern und  montieren
einschl. Bögen
Stöße verkleben einschl.
Wickeldraht
Menge: 110,000 m

**1.3.180 Isolierung Rockwoll 800 35mm**
Isolierung Rockwoll 800  35mm
 50% Dämmstärke

Rohrausdurchmesser 35mm
Dämmstärke: 20 mm

liefern und  montieren
einschl. Bögen
Stöße verkleben einschl.
Wickeldraht
Menge: 50,000 m

**1.3.190 Isolierung Rockwoll 800 28mm**
Isolierung Rockwoll 800  28mm
 50% Dämmstärke

Rohrausdurchmesser 28mm
Dämmstärke: 20 mm

liefern und  montieren
einschl. Bögen
Stöße verkleben einschl.
Wickeldraht
Menge: 40,000 m

#### Abschnitt 1.4 Hausstation

**1.4.10 Demontage eines 300 Liter Pufferspeichers**
*** Pauschalposition
Demontage eines 300 Liter Pufferspeichers
einschl. entleeren, trennen, aus dem Gebäude
schaffen und fachgerecht entsorgen.
Menge: 1,000 psch

**1.4.20 Heizungspufferspeicher 400 Liter**
Heizungspufferspeicher 400 Liter

Fabrikat : Huch
Typ: SPSX 400

Einschließlich Übergänge

einschl. Verschlusskappen für nicht benötigte
Anschlüsse

einschl. Isolierung

liefern und montieren
Menge: 2,000 Stk

**1.4.30 Heizungspufferspeicher primärseitig an Bestand anbinden**
*** Pauschalposition
Heizungspufferspeicher primärseitig an Bestand anbinden

Heizungspufferspeicher einbnden
Menge: 1,000 psch

**1.4.40 Entleerung 1/2"**
Entleerung 1/2"

Entleerung einschl. T-Stück
54mm  54x1/2"x54

liefern und  montieren
Menge: 2,000 Stk

**1.4.50 Heizungspufferspecher an neue Leitung anbinden sekundär**
*** Pauschalposition
Menge: 1,000 psch

#### Abschnitt 1.5 Sonstiges

**1.5.10 Anlage abschnittsweise füllen und entlüften**
Anlage /Steigestränge
abschnittsweise füllen und entlüften

einschl. Strang des jeweiliegn Bauabschnittes
Menge: 6,000 Stk

**1.5.11 Heizungsanlage vollständig einmal füllen und entlüften**
*** Bedarfsposition ohne GB
Heizungsanlage vollständig einmal füllen und entlüften

nach Erneuerung der Strangventile
Menge: 1,000 Stk

**1.5.20 zusätzliche Monteursstunden zum Nachweis**
zusätzliche Monteursstunden  zum Nachweis

Bsp. zusätzliche Stemmmaßnahmen
Menge: 20,000 Stk
